# Sellador y adhesivo monocomponente elástico que cura con la humedad, Alsan Flex 2911 CO de Soprema. Blanco

- Propiedad del archivo: CONSTRUNARIO
- Formato: FIEBDC-3/2012
- Programa: Construnario Versión 3.51
- Fecha de los precios: 16/01/2024
- Divisa: EUR

**152418_BLA** u Sellador y adhesivo monocomponente elástico que cura con la humedad, Alsan Flex 2911 CO de Soprema. Blanco
Precio: 10.20
Alsan Flex 2911 CO es un sellador y adhesivo monocomponente elástico que cura con la humedad. Es un polímero híbrido de módulo medio. Posee una excelente adherencia a la mayoría de los materiales de construcción típicos, como materiales a base de cemento, ladrillo, cerámica, vidrio, madera, chapa de hierro galvanizado y pintado. Es adecuado para aplicaciones en interiores y exteriores.
