# Sellador y adhesivo monocomponente elástico, Alsan Flex 2925 TR de Soprema. Transparente

- Propiedad del archivo: CONSTRUNARIO
- Formato: FIEBDC-3/2012
- Programa: Construnario Versión 3.51
- Fecha de los precios: 16/01/2024
- Divisa: EUR

**152975_TRA** u Sellador y adhesivo monocomponente elástico, Alsan Flex 2925 TR de Soprema. Transparente
Precio: 10.90
Alsan Flex 2925 TR es un adhesivo y sellador. Es adecuado para cualquier unión o sellado donde se requiere transparencia y se necesita un alto rendimiento.
