# Sellador y adhesivo monocomponente elástico, Alsan Flex 2940 HT de Soprema. Blano

- Propiedad del archivo: CONSTRUNARIO
- Formato: FIEBDC-3/2012
- Programa: Construnario Versión 3.51
- Fecha de los precios: 16/01/2024
- Divisa: EUR

**152972_BLA** u Sellador y adhesivo monocomponente elástico, Alsan Flex 2940 HT de Soprema. Blano
Precio: 10.90
Alsan Flex 2940 HT es un adhesivo de monocomponente que cura con la humedad, con un agarre inicial extremadamente alto. Es un polímero híbrido de módulo alto.
