# Sellador adhesivo monocomponente Alsan Flex 2711 CT300, color blanco de Soprema. Masilla de poliuretano de módulo medio. Cartucho de 300 ml

- Propiedad del archivo: CONSTRUNARIO
- Formato: FIEBDC-3/2012
- Programa: Construnario Versión 3.51
- Fecha de los precios: 16/01/2024
- Divisa: EUR

**00152410BLA** u Sellador adhesivo monocomponente Alsan Flex 2711 CT300, color blanco de Soprema. Masilla de poliuretano de módulo medio. Cartucho de 300 ml
Precio: 8.15
Alsan Flex 2711 CO es un sellador y adhesivo monocomponente elástico que cura con la humedad. Es un poliuretano de módulo medio. Posee una excelente adherencia a la mayoría de los materiales de construcción típicos, como materiales a base de cemento, ladrillo, cerámica, vidrio, madera, chapa de hierro galvanizado y pintado. Es adecuado para aplicaciones en interiores y exteriores.
