# Sellador adhesivo monocomponente Alsan Flex 2711 FP600, color gris de Soprema. Masilla de poliuretano de módulo medio

- Propiedad del archivo: CONSTRUNARIO
- Formato: FIEBDC-3/2012
- Programa: Construnario Versión 3.51
- Fecha de los precios: 16/01/2024
- Divisa: EUR

**00152468GRI** u Sellador adhesivo monocomponente Alsan Flex 2711 FP600, color gris de Soprema. Masilla de poliuretano de módulo medio
Precio: 12.25
Alsan Flex 2711 CO es un sellador y un adhesivo: • como sellador de juntas se puede utilizar tanto para juntas verticales como horizontales. También se puede utilizar para tubos insonorizados entre hormigón y revestimiento, calafateo entre tabiques, sellados vistos, y sellados en construcción (incluso con piezas metálicas o madera) etc. • como adhesivo es adecuado para la unión de de tejas, elementos prefabricados, perfiles perimetrales, hormigón, umbrales, escalones, rodapiés, paneles de protección contra choques, tableros de protección, etc. Limitaciones: Alsan Flex 2711 CO no es adecuado para PE, PP, PC, PMMA, PTFE, plásticos blandos, neopreno y sustratos bituminosos. No es adecuado en combinación con cloruros (piscinas). Un ligero amarillento puede ocurrir cuando el sellador blanco está expuesto a los rayos ultravioleta. Principales propiedades Alsan Flex 2711 CO: • Sellador de 1 componente, listo para usar • Pintable • Flexible y elástico • Libre de disolventes e inodoro • Muy bajas emisiones • Curado sin burbujas • Absorbe el impacto y la vibración • Muy buena adhesión a la mayoría de los materiales de construcción • Buena resistencia mecánica • Buena resistencia al envejecimiento y a la intemperie • Sin flacidez • No corrosivo • No encoge PUESTA EN OBRA Antes de la aplicación, asegúrese de que las superficies están limpias, secas, homogéneas y libres de toda contaminación (aceites y grasas, polvo y partículas sueltas). En caso de haberla, la lechada de cemento debe ser eliminada. Aplicar Alsan Flex 2711 CO uniformemente. Si es necesario, utilice cinta adhesiva cuando se requiera un acabado recto. Retire la cinta mientras el sellador está aún fresco. Repase la junta con líquido suavizante para obtener una superficie de sellado perfecta y homogénea. Realización de juntas: Después de la preparación apropiada del soporte, inserte un fondo de junta Juntalen a la profundidad requerida (la relación anchura/profundidad debe ser de 2:1 para las juntas de suelo y 1:2 para las juntas de fachada). Extruir Alsan Flex 2711 CO en la junta hasta llenar asegurándose de que hay contacto completo con los lados de la junta. Evite aire estancado. Apriete firmemente contra los lados de la junta para asegurar una buena adhesión. Utilización para pegado: Después de la preparación apropiada del soporte, extruir Alsan Flex 2711 CO en la superficie de unión a intervalos de unos pocos centímetros. El diseño de los enlaces podría ser tiras o pegotes de acuerdo con los sustratos y las necesidades. Presione firmemente el elemento que se va a unir a la posición de destino. Si es necesario, utilice fijaciones "mecánicas" temporales como cinta adhesiva, cuñas o accesorios para mantener los elementos ensamblados juntos. Mantenerlo hasta 3 Alsan Flex 2711 CO cure completamente (es decir, después de 24 a 48 horas a +23 °C para un espesor de 2 a 3mm). ALMACENAMIENTO 12 meses a partir de la fecha de producción si se almacenan en envases originales y sin abrir y sin dañar. Conservar en condiciones secas y protegido de la luz solar directa a temperaturas entre +10 °C y +25 °C.
