# Sellador elástico monocomponente Alsan Sil 2440 FA CT300, color gris de Soprema. Silicona neutra de módulo bajo

- Propiedad del archivo: CONSTRUNARIO
- Formato: FIEBDC-3/2012
- Programa: Construnario Versión 3.51
- Fecha de los precios: 16/01/2024
- Divisa: EUR

**00152424GRI** u Sellador elástico monocomponente Alsan Sil 2440 FA CT300, color gris de Soprema. Silicona neutra de módulo bajo
Precio: 10.00
Alsan Sil 2440 FAes un sellador desarrollado para el sellado elástico duradero de juntas de conexión y expansión en hormigón, ladrillo, construcciones de muro-cortina y para aplicaciones industriales. También se puede utilizar para cocinas, baños y duchas. Como un sellador de juntas se puede utilizar tanto para juntas verticales como horizontales. También se puede utilizar para tubos insonorizados entre hormigón y revestimiento, calafateo entre tabiques, entre tabiques, sellados vistos, y sellados en construcción (incluso con piezas metálicas o madera) etc. Limitaciones: Alsan Sil 2440 FAno es adecuado para PE, PP, PC, PMMA, PTFE, plásticos blandos, neopreno y sustratos bituminosos. La decoloración puede ocurrir en lugares oscuros y por contacto con productos químicos. Ventajas: • Sellador monocomponente, listo al uso • Flexible y elástico • Casi inodoro • Muy bajas emisiones • Muy buena adhesión a la mayoría de los materiales de construcción • Buena resistencia a la intemperie y al envejecimiento • No corrosivo hacia los metales PUESTA EN OBRA Antes de la aplicación, asegúrese de que las superficies están limpias, secas, homogéneas y libres de toda contaminación (aceites y grasas, polvo y partículas sueltas). En caso de haberla, la lechada de cemento debe ser eliminada. Aplicar Alsan Sil 2440 FAuniformemente. Si es necesario, utilice cinta adhesiva cuando se requiera un acabado recto. Retire la cinta mientras el sellador está aún fresco. Repase la junta con líquido suavizante para obtener una superficie de sellado perfecta y homogénea. Realización de juntas: Después de la preparación apropiada del soporte, inserte un fondo de junta Juntalena la profundidad requerida (la relación anchura/profundidad debe ser de 2:1 para las juntas de suelo y 1:2 para las juntas de fachada). Extruir Alsan Sil 2440 FAen la junta hasta llenar asegurándose de que hay contacto completo con los lados de la junta. Evite aire estancado. Apriete firmemente contra los lados de la junta para asegurar una buena adhesión
