# Pistola de sellado CG-FP6 de Soprema

- Propiedad del archivo: CONSTRUNARIO
- Formato: FIEBDC-3/2012
- Programa: Construnario Versión 3.51
- Fecha de los precios: 16/01/2024
- Divisa: EUR

**156181_SOP** u Pistola de sellado CG-FP6 de Soprema
Precio: 44.70
Pistola tubular de sellado para salchichones de 600ml
