# Agente limpiador multiusos Alsan Foam CL-F de Soprema

- Propiedad del archivo: CONSTRUNARIO
- Formato: FIEBDC-3/2012
- Programa: Construnario Versión 3.51
- Fecha de los precios: 16/01/2024
- Divisa: EUR

**153065_SOP** u Agente limpiador multiusos Alsan Foam CL-F de Soprema
Precio: 11.95
Alsan Foam CL-F es un agente limpiador multiusos utilizado para disolver espuma de poliuretano fresca o no curada. DESCRIPCIÓN Alsan Foam CL-F ha sido desarrollado para la limpieza de: • Pistolas de espuma • Herramientas • Superficies de trabajo Alsan Foam CL-F: • Agente de limpieza listo al uso • Poderoso limpiador en aerosol que elimina la espuma de PU no curada • Se puede introducir en la pistola de espuma de PU o puede ser usado como un aerosol de mano. • Funciona en la posición normal y así como en posición invertida • Se evapora rápidamente • El gas del aerosol no es dañino para la capa de ozono
