# Plancha de poliestireno expandido reciclado, Sopra EPS R de Soprema. Espesor: 100 mm

- Propiedad del archivo: CONSTRUNARIO
- Formato: FIEBDC-3/2012
- Programa: Construnario Versión 3.51
- Fecha de los precios: 16/01/2024
- Divisa: EUR

**254489_SOP** m2 Plancha de poliestireno expandido reciclado, Sopra EPS R de Soprema. Espesor: 100 mm
Precio: 6.03
Plancha de poliestireno expandido reciclado de color blando con cantos rectos, utilizado principalmente en aislamiento interior, juntas de ilatación y relleno
