# Panel rígido de espuma rígida de poliisocianurato, acabado kraft, Efigreen Alu+XL de Soprema. Espesor: 60 mm

- Propiedad del archivo: CONSTRUNARIO
- Formato: FIEBDC-3/2012
- Programa: Construnario Versión 3.51
- Fecha de los precios: 16/01/2024
- Divisa: EUR

**153248_SOP** m2 Panel rígido de espuma rígida de poliisocianurato, acabado kraft, Efigreen Alu+XL de Soprema. Espesor: 60 mm
Precio: 17.70
Efigreen ALU+ XL es un panel rígido de espuma rígida de poliisocianurato (PIR), utilizado como aislamiento térmico para construcciones, recubierto con un revestimiento en cada una de sus caras.
