# Complejo insonorizante formado por membrana acústica a base de betún polimérico unida a un fieltro poroso, Insoflex de Soprema

- Propiedad del archivo: CONSTRUNARIO
- Formato: FIEBDC-3/2012
- Programa: Construnario Versión 3.51
- Fecha de los precios: 16/01/2024
- Divisa: EUR

**118336_SOP** m2 Complejo insonorizante formado por membrana acústica a base de betún polimérico unida a un fieltro poroso, Insoflex de Soprema
Precio: 12.45
Aislamiento acústico de cerramientos horizontales (techos) y verticales (trasdosados), en los que deba alcanzarse un elevado aislamiento acústico contra la transmisión de ruido aéreo.
