# Panel de lana de roca de alta densidad 1.050Kg/m3 de la gama Rockpanel ply en modulaciones de 3.050 o 2.500x1.200x 8 mm

- Propiedad del archivo: CONSTRUNARIO
- Formato: FIEBDC-3/2012
- Programa: Construnario Versión 3.51
- Fecha de los precios: 17/01/2024
- Divisa: EUR

**C1601RWE-312** m2 Panel de lana de roca de alta densidad 1.050Kg/m3 de la gama Rockpanel ply en modulaciones de 3.050 o 2.500x1.200x 8 mm
Precio: 94.60
Panel de lana de roca de alta densidad 1.050Kg/m3 de la gama Rockpanel ply en modulaciones de 3.050 o 2.500x1.200x 8 mm, soportado mediante sistema de perfiles de aluminio o de madera y posibilidad de distintos sistemas de fijación (vista u oculta). Si necesita el color exacto para su diseño, o desea acentuar hasta el más mínimo detalle del edificio, utilice Rockpanel Ply. Este material para placas lleva una imprimación gris y admite una capa de acabado en el color que prefiera. Rockpanel Ply es una base duradera para cualquier combinación cromática. Las placas Rockpanel pueden suministrarse en varios formatos. Los residuos son mínimos y se evitan los costes innecesarios. Busque oportunidades para sus proyectos en nuestras soluciones personalizadas . Consejos de pintura para Rockpanel Ply Rockpanel Ply se activa con una primera capa de imprimación gris claro. En principio, las placas se pueden acabar con una capa de pintura adecuada para los productos de madera, con la condición de que se sigan las recomendaciones del fabricante de la pintura. Consulte siempre a su proveedor de pintura para la correcta elección del acabado. También le aconsejamos que consulte las instrucciones del fabricante de la pintura de mantenimiento. Para los pedidos inferiores a un palet, pero superiores a 10 placas, se aplica un recargo de 75 € por pedido. Consultar precio.
