# Panel lana de roca alta densidad 1.050Kg/m3 Rockpanel colours personalizado en modulaciones de 3.050 o 2.500x1.200x 6 mm

- Propiedad del archivo: CONSTRUNARIO
- Formato: FIEBDC-3/2012
- Programa: Construnario Versión 3.51
- Fecha de los precios: 17/01/2024
- Divisa: EUR

**C1601RWE-3231** m2 Panel lana de roca alta densidad 1.050Kg/m3 Rockpanel colours personalizado en modulaciones de 3.050 o 2.500x1.200x 6 mm
Precio: 130.49
Panel de lana de roca de alta densidad 1.050Kg/m3 de la gama Rockpanel colours personalizado en modulaciones de 3.050 o 2.500x1.200x 6 mm, soportado mediante sistema de perfiles de aluminio o de madera y posibilidad de distintos sistemas de fijación (vista u oculta). Cualquier otro color RAL/NCS (mínimo 100 m²) Rockpanel Colours es una placa de material muy duradero, especialmente concebida para aplicarse como revestimiento de fachada y en los acabados de cubiertas. La placa básica está constituida por fibras minerales de calidad, comprimidas con una pequeña cantidad de aglutinante orgánico. De este modo se obtiene una placa relativamente ligera que, según la composición escogida, puede trabajarse e instalarse con suma facilidad. Debido a sus elementos integrantes, esta placa apenas se altera por efecto de las variaciones higrométricas del aire o de las temperaturas. Por último, se trata de una placa absolutamente hidrófuga en todo su grosor. Rockpanel Colours (ancho de 1250 mm) puede servirse en todos los colores para un pedido mínimo de 100 m2 y con un plazo de entrega de 6 semanas. Para los pedidos inferiores a un palet, pero superiores a 10 placas, se aplica un recargo de 75 € por pedido.
