# Panel lana de roca alta densidad 1.050Kg/m3 de la gama Rockpanel metallics estándar en modulaciones de 3.050 o 2.500x1.200x 8 mm

- Propiedad del archivo: CONSTRUNARIO
- Formato: FIEBDC-3/2012
- Programa: Construnario Versión 3.51
- Fecha de los precios: 17/01/2024
- Divisa: EUR

**C1601RWE-3511** m2 Panel lana de roca alta densidad 1.050Kg/m3 de la gama Rockpanel metallics estándar en modulaciones de 3.050 o 2.500x1.200x 8 mm
Precio: 180.35
Las placas Rockpanel Metals están disponibles en las calidades siguientes: Durable > Para aplicaciones normales en cubierta y revestimiento exterior. A2 > Cumple los requisitos de la clasificación europea de resistencia al fuego A2-s1, d0, los más estrictos de protección contra el fuego. Le recomendamos que encargue la cantidad de Rockpanel Metals que necesite para su proyecto como lote único para evitar alguna ligera variación entre lotes. * Disponible a partir de 100 m2
