# Tornillos para madera 4,5 x 35 mm, acero inoxidable. Caja 200

- Propiedad del archivo: CONSTRUNARIO
- Formato: FIEBDC-3/2012
- Programa: Construnario Versión 3.51
- Fecha de los precios: 17/01/2024
- Divisa: EUR

| Código | Ud | Descripción | Precio |
|---|---|---|---|
| C1601RWE-38131 | u | Tornillos para madera 4,5 x 35 mm, acero inoxidable. Caja 200 | 107.58 |
