# Remaches ALU UK 5 x 18 mm, cabezal ĝ 14 mm, estándar/bright/especial/por encargo/woods

- Propiedad del archivo: CONSTRUNARIO
- Formato: FIEBDC-3/2012
- Programa: Construnario Versión 3.51
- Fecha de los precios: 17/01/2024
- Divisa: EUR

| Código | Ud | Descripción | Precio |
|---|---|---|---|
| C1601RWE-38142 | u | Remaches ALU UK 5 x 18 mm, cabezal ĝ 14 mm, estándar/bright/especial/por encargo/woods | 361.41 |
