# Remaches ALU UK 5 x 18 mm, cabezal ĝ 14 mm, metallics

- Propiedad del archivo: CONSTRUNARIO
- Formato: FIEBDC-3/2012
- Programa: Construnario Versión 3.51
- Fecha de los precios: 17/01/2024
- Divisa: EUR

| Código | Ud | Descripción | Precio |
|---|---|---|---|
| C1601RWE-38143 | u | Remaches ALU UK 5 x 18 mm, cabezal ĝ 14 mm, metallics | 344.91 |
