# Cinta de espuma EPDM (adhesiva) para gama Rockpanel de ROCKWOOL. Medida: 80 mm

- Propiedad del archivo: CONSTRUNARIO
- Formato: FIEBDC-3/2012
- Programa: Construnario Versión 3.51
- Fecha de los precios: 17/01/2024
- Divisa: EUR

**C1601RWE-3833** u Cinta de espuma EPDM (adhesiva) para gama Rockpanel de ROCKWOOL. Medida: 80 mm
Precio: 415.17
Con un angular cuidadosamente seleccionado o un método de fijación sólo visible en parte, puede aportar un valor esencial a su creación. La solución estanca para las juntas verticales es la cinta de juntas expandida en EPDM, provista de una capa adhesiva sobre una cara de 36, 60 y 100 mm.
