# Limpiador de graffitis Rockpanel de ROCKWOOL

- Propiedad del archivo: CONSTRUNARIO
- Formato: FIEBDC-3/2012
- Programa: Construnario Versión 3.51
- Fecha de los precios: 17/01/2024
- Divisa: EUR

**C1601RWE-3835** u Limpiador de graffitis Rockpanel de ROCKWOOL
Precio: 112.93
Con un angular cuidadosamente seleccionado o un método de fijación sólo visible en parte, puede aportar un valor esencial a su creación. Combinado con un acabado antigrafitis, este producto permite eliminar fácilmente los grafitis pintados. En un frasco de 780 ml, para limpiar aproximadamente 5-7 m² de grafitis.
