# Pintura de cantos Rockpanel (solo Colours) de ROCKWOOL

- Propiedad del archivo: CONSTRUNARIO
- Formato: FIEBDC-3/2012
- Programa: Construnario Versión 3.51
- Fecha de los precios: 17/01/2024
- Divisa: EUR

**C1601RWE-3836** u Pintura de cantos Rockpanel (solo Colours) de ROCKWOOL
Precio: 54.28
Con un angular cuidadosamente seleccionado o un método de fijación sólo visible en parte, puede aportar un valor esencial a su creación. La pintura Rockpanel para cantos, suministrada en el color de placas, permite aplicarles un acabado estético. Disponible en todos los colores normales y en recipientes de 750 ml. Los colores espciales o por encargo solo están disponibles en combinación con un pedido de placas de fachada. Para Rockpanel Metallics, Chameleon y Woods recomendamos la pintura de cantos en blanco anodizado o RAL 9005 (negro intenso).
