# Clavo 32 mm para Rockpanel colour, caja 200, metallic

- Propiedad del archivo: CONSTRUNARIO
- Formato: FIEBDC-3/2012
- Programa: Construnario Versión 3.51
- Fecha de los precios: 17/01/2024
- Divisa: EUR

| Código | Ud | Descripción | Precio |
|---|---|---|---|
| C1601RWE38129c | m | Clavo 32 mm para Rockpanel colour, caja 200, metallic | 85.69 |
