# Pistola aplicadora de cartuchos de mortero EJOT application gun AP 300 de ROCKWOOL

- Propiedad del archivo: CONSTRUNARIO
- Formato: FIEBDC-3/2012
- Programa: Construnario Versión 3.51
- Fecha de los precios: 17/01/2024
- Divisa: EUR

**EJOAPLLAP300** u Pistola aplicadora de cartuchos de mortero EJOT application gun AP 300 de ROCKWOOL
Precio: 272.11
Pistola aplicadora adecuada para usar con cartuchos de mortero y otros compuestos
