# Bomba de soplado para limpieza de hormigón EJOT blow-out pump de ROCKWOOL

- Propiedad del archivo: CONSTRUNARIO
- Formato: FIEBDC-3/2012
- Programa: Construnario Versión 3.51
- Fecha de los precios: 17/01/2024
- Divisa: EUR

**EJOBLPUM** u Bomba de soplado para limpieza de hormigón EJOT blow-out pump de ROCKWOOL
Precio: 105.67
Aplicaciones Para limpieza de taladros en hormigón, mampostería maciza y piedra. Beneficios Manejo sencillo. Limpieza de alta eficiencia. Uso universal. Datos técnicos Tamaños: 6 y 8 mm
