# Cepillo para la limpieza del taladro EJOT cleaning brush 16 de ROCKWOOL

- Propiedad del archivo: CONSTRUNARIO
- Formato: FIEBDC-3/2012
- Programa: Construnario Versión 3.51
- Fecha de los precios: 17/01/2024
- Divisa: EUR

**EJOCLEAB16** u Cepillo para la limpieza del taladro EJOT cleaning brush 16 de ROCKWOOL
Precio: 8.82
Fácil de manejar Alto efecto de limpieza Diseño robusto
