# Kit de fijación Iso Corner EJOT a hormigón de ROCKWOOL

- Propiedad del archivo: CONSTRUNARIO
- Formato: FIEBDC-3/2012
- Programa: Construnario Versión 3.51
- Fecha de los precios: 17/01/2024
- Divisa: EUR

**EJOTISOKIT** u Kit de fijación Iso Corner EJOT a hormigón de ROCKWOOL
Precio: 13.89
Fijación del Iso Corner EJOT a hormigón, cerramientos de fachada y mampostería hueca. Características Homologado para todos los materiales habituales de construcción. Agarre fiable incluso en materiales de construcción problemáticos. Recubrimiento del tornillo libre de Cr (VI). Doble bloqueo de seguridad contra la torsión para un montaje seguro.
