# Escuadra Conlit FP inferior de ROCKWOOL

- Propiedad del archivo: CONSTRUNARIO
- Formato: FIEBDC-3/2012
- Programa: Construnario Versión 3.51
- Fecha de los precios: 17/01/2024
- Divisa: EUR

**ESCFPI** u Escuadra Conlit FP inferior de ROCKWOOL
Precio: 405.29
El Sistema Conlit FP es una barrera cortafuego EI120 para fachada ligera Fachada Panel, formado por paneles de lana de roca ROCKWOOL Conlit 150 P en 50mm, de 180 kg/m3 de densidad y una serie de elementos de sujeción.
