# Elemento de montaje angular Iso-Corner 140 mm de ROCKWOOL. Espesor aislamiento 142-200 mm

- Propiedad del archivo: CONSTRUNARIO
- Formato: FIEBDC-3/2012
- Programa: Construnario Versión 3.51
- Fecha de los precios: 17/01/2024
- Divisa: EUR

**ISOCOR200** u Elemento de montaje angular Iso-Corner 140 mm de ROCKWOOL. Espesor aislamiento 142-200 mm
Precio: 166.46
El EJOT Iso Corner es un elemento de montaje angular fabricado con espuma de PU de alta densidad, pensado para ser instalado a la vez que el SATE (montajes planeados). Junto con un set de anclajes acordes al sustrato, y tornillos EJOT Delta PT100 para fijar el accesorio, el resultado es un sistema de fijación perfectamente coordinado en el ángulo de instalación.
