# Sistema de fijación constructiva EJOT Iso-Dart 180 de ROCKWOOL. Espesor de aislamiento: 180 mm

- Propiedad del archivo: CONSTRUNARIO
- Formato: FIEBDC-3/2012
- Programa: Construnario Versión 3.51
- Fecha de los precios: 17/01/2024
- Divisa: EUR

**ISODART180** u Sistema de fijación constructiva EJOT Iso-Dart 180 de ROCKWOOL. Espesor de aislamiento: 180 mm
Precio: 208.30
El EJOT Iso-Dart es un sistema de fijación constructiva compuesto por un casquillo de instalación de plástico que incluye arandela de sellado y un anclaje de fachada (Ĝ 8 mm).
