# Iso-Corner Kit Injektion de ROCKWOOL

- Propiedad del archivo: CONSTRUNARIO
- Formato: FIEBDC-3/2012
- Programa: Construnario Versión 3.51
- Fecha de los precios: 17/01/2024
- Divisa: EUR

**ISOKITINJ** Iso-Corner Kit Injektion de ROCKWOOL
Precio: 39.67
Para empotrar EJOT® Iso-Corner en hormigón, piedra maciza y mampostería perforada con manguito perforado. Consta de 3 uds. varillas de anclaje AST y 3 uds. mangas de malla USF. Aplicación aprobada en conjunto con mortero Multifix USF / USF winter. El cartucho de mortero debe pedirse por separado.
