# Panel rígido de lana de roca de doble densidad Hardrock MultiFix de ROCKWOOL. 120x100x4. Resistencia térmica: 0,95 m2 K/W

- Propiedad del archivo: CONSTRUNARIO
- Formato: FIEBDC-3/2012
- Programa: Construnario Versión 3.51
- Fecha de los precios: 17/01/2024
- Divisa: EUR

**MULTI120100** u Panel rígido de lana de roca de doble densidad Hardrock MultiFix de ROCKWOOL. 120x100x4. Resistencia térmica: 0,95 m2 K/W
Precio: 31.30
Panel rígido de lana de roca de doble densidad Hardrock MultiFix de ROCKWOOL. 120x100x4. Resistencia térmica: 0,95 m2 K/W Área de aplicación Cubiertas Densidad Doble Densidad: 230- 150 kg/m3 / EN1602 Estabilidad dimensional DS (70,90) / EN 1604 Tolerancia de espesor T5 / EN 823 Reacción al fuego A2-s1,d0 / EN 13501.1 Conductividad térmica 0.039 / EN 12667 Absorción de agua a largo plazo WL(P) ( < 3,0 kg/m2) / EN 12087 Absorción de agua a corto plazo WS ( < 1,0 kg/m2) / EN 1609 Compresión CS (10Y) 70 (70 KPa) / EN 826 Permissible point load PL (5) 700 (700N) / EN 12430 Panel rígido de lana de roca volcánica ROCKWOOL de doble densidad (230 y 150kg/m3) cuya cara superior de mayor densidad se presenta revestida con un velo de vidrio color blanco que facilita la adhesión de las láminas bituminosas y sintéticas, HARDROCK MULTIFIX, según UNE-EN 13162, de dimensiones ……. x ……. x…... cm de espesor, resistencia térmica ……… (m²K)/W, conductividad térmica 0,039 W/(mK), Reacción al fuego A2-s1, d0 conforme a la norma EN13501-1 y resistencia a la humedad de hasta el 100%. Resistencia al paso del vapor de agua µ = 1. Resistencia a la compresión 10%, 70 kPa. Resistencia a la carga puntual 700N. Altas prestaciones de aislamiento térmico y acústico en cubiertas ligeras metálicas de alto mantenimiento. ROCKWOOL garantiza durante 25 años las siguientes prestaciones: Conductividad Térmica, según norma EN 12667 Estabilidad dimensional, según norma EN 13162 Producto incombustible, según la norma EN 13501-1
