# Barrera contra incendios SP Firestop OSCB 120 de ROCKWOOL. Permite que la cavidad de la fachada ventilada permanezca abierta. Ancho: 80 mm

- Propiedad del archivo: CONSTRUNARIO
- Formato: FIEBDC-3/2012
- Programa: Construnario Versión 3.51
- Fecha de los precios: 17/01/2024
- Divisa: EUR

**OSCB12080** u Barrera contra incendios SP Firestop OSCB 120 de ROCKWOOL. Permite que la cavidad de la fachada ventilada permanezca abierta. Ancho: 80 mm
Diseñado para usar únicamente junto al panel aislante de fachadas ventiladas Ventirock Duo, SP Firestop OSCB es una barrera contra incendios que permite que la cavidad de la fachada ventilada permanezca abierta para el paso de la ventilación y drenaje del agua de la lluvia. El producto está disponible en tres variantes que brindan hasta 120 minutos de resistencia frente al fuego: SP Firestop OSCB 60: - Resistencia al fuego: EI60 - Para anchos de cámara ventilada: de hasta 600 mm - Espacio abierto para el paso de aire en la cámara: 25 mm SP Firestop OSCB 120 Lite: - Resistencia al fuego: EI120 - Para anchos de cámara ventilada: de hasta 600 mm - Espacio abierto para el paso de aire en la cámara: 25 mm SP Firestop OSCB 120: - Resistencia al fuego: EI120 - Para anchos de cámara ventilada: de hasta 425 mm - Espacio abierto para el paso de aire en la cámara: 44 mm
