# REDArt Acabado Silicona de ROCKWOOL. Gama Special (30 colores)

- Propiedad del archivo: CONSTRUNARIO
- Formato: FIEBDC-3/2012
- Programa: Construnario Versión 3.51
- Fecha de los precios: 17/01/2024
- Divisa: EUR

**REDACAGASPEC** u REDArt Acabado Silicona de ROCKWOOL. Gama Special (30 colores)
Precio: 285.85
REDArt Acabado Silicona es un producto listo para usar con base de dispersión acrílico-estireno con emulsión de siloxano. Aplicación REDArt Acabado Silicona está indicado para una aplicación manual o una aplicación a máquina del revoco de acabado final. Ventajas Acabado de capa fina con base de silicona.
