# REDArt Acabado Silicato de ROCKWOOL. Gama Special (30 colores)

- Propiedad del archivo: CONSTRUNARIO
- Formato: FIEBDC-3/2012
- Programa: Construnario Versión 3.51
- Fecha de los precios: 17/01/2024
- Divisa: EUR

**REDACAGASPECS** u REDArt Acabado Silicato de ROCKWOOL. Gama Special (30 colores)
Precio: 147.61
REDArt Acabado Silicato es un producto listo al uso con base de silicato potásico y pasta de dispersión acrílica. Aplicación REDArt Acabado Silicato está indicado para una aplicación manual o una aplicación a máquina del revoco de acabado final. Ventajas Acabado de capa fina con base de silicato. Propriedades técnicas Permeable al vapor e hidrófobico Mayor resistencia a la contaminación atmosférica Durabilidad y lavabilidad Contiene agentes que impiden el crecimiento de algas y hongos en superficies revestidas
