# REDArt Imprimación para silicato de ROCKWOOL. Gama Premium (53 colores)

- Propiedad del archivo: CONSTRUNARIO
- Formato: FIEBDC-3/2012
- Programa: Construnario Versión 3.51
- Fecha de los precios: 17/01/2024
- Divisa: EUR

**REDIMPGAPREM** u REDArt Imprimación para silicato de ROCKWOOL. Gama Premium (53 colores)
Precio: 146.80
REDArt Imprimacion para Silicato es una imprimacion lista para usar, con buena capacidad de recubrimiento, que contiene finas particulas de cuarzo. Aplicación Para aplicación debajo de revocos de silicato REDArt Acabado Silicato. Imprimación para revocos de silicato. Ventajas Excelentes propiedades de adherencia y revestimiento. Proporciona una adherencia óptima del revoco de acabado Resistente a los álcalis
