# REDArt Imprimación para silicona de ROCKWOOL. Gama Special (30 colores)

- Propiedad del archivo: CONSTRUNARIO
- Formato: FIEBDC-3/2012
- Programa: Construnario Versión 3.51
- Fecha de los precios: 17/01/2024
- Divisa: EUR

**REDIMPGASPECS** u REDArt Imprimación para silicona de ROCKWOOL. Gama Special (30 colores)
Precio: 210.37
Imprimación lisa para revocos de silicato, lista para usar, con buena capacidad de recubrimiento, que contiene fi nas partículas de cuarzo. Aplicación Para aplicación debajo de revocos de silicato REDArt Acabado Silicato. Ventajas Excelentes propiedades de adherencia y revestimiento. Resistente a los álcalis. Proporciona una adherencia óptima del revoco de acabado.
