# Panel lana de roca alta densidad 1.050Kg/m3, Rockpanel colours estándar en modulaciones de 3.050 o 2.500x1.200x9 mm. A2

- Propiedad del archivo: CONSTRUNARIO
- Formato: FIEBDC-3/2012
- Programa: Construnario Versión 3.51
- Fecha de los precios: 17/01/2024
- Divisa: EUR

**RPCA9** m2 Panel lana de roca alta densidad 1.050Kg/m3, Rockpanel colours estándar en modulaciones de 3.050 o 2.500x1.200x9 mm. A2
Precio: 136.38
Las placas Rockpanel Colours se fabrican con basalto natural comprimido, una roca volcánica sostenible y abundante, y con un aglutinante orgánico que aporta a los productos Rockpanel sus propiedades únicas. Los productos combinan las ventajas de la piedra y la maleabilidad de la madera. Las placas de revestimiento son aptas para uso en exteriores, aplicaciones en cubierta y otros acabados del edificio.
