# Nódulos para insuflado con máquina neumática de lana roca ROCKWOOL, ROCKIN L, densidad nominal 55 Kg/m3 para soplado sobre buhardilla

- Propiedad del archivo: CONSTRUNARIO
- Formato: FIEBDC-3/2012
- Programa: Construnario Versión 3.51
- Fecha de los precios: 17/01/2024
- Divisa: EUR

**RW233671** kg Nódulos para insuflado con máquina neumática de lana roca ROCKWOOL, ROCKIN L, densidad nominal 55 Kg/m3 para soplado sobre buhardilla
Precio: 4.16
Nódulos para insuflado con máquina neumática de lana roca ROCKWOOL, ROCKIN L, densidad nominal 55 Kg/m3 para soplado sobre buhardilla Según UNE-EN 13162, suministrada en sacos de 20 Kg, de resistencia térmica según espesor de cámara, conductividad térmica 0,036 W/(mK) para muro doble hoja y falso techo y 0,045 W/(mK) para soplado sobre buhardilla, Euroclase de reacción al fuego A1 conforme a la norma EN13501-1 y resistencia a la humedad de hasta el 100%. Aplicación en: 1) Relleno de cámaras de muros de doble hoja cerámica y muros con trasdosado de entramado ligero, a partir de 80 mm, mediante insuflado tanto por el exterior como por el interior. 2) Soplado sobre el piso de buhardillas no habitables. 3) Insuflado sobre falso techo. Aislamiento incombustible e inorgánico para la mejora de las prestaciones térmicas y acústicas de cada una de las 3 soluciones constructivas indicadas Nódulos para insuflado con máquina neumática de lana de roca ROCKWOOL, referencia 233671, densidad nominal 55 Kg/m3 en cámara muro doble hoja / falso techo y 21-25 kg/m3 para soplado sobre buhardilla, ROCKIN L
