# Panel rígido lana de roca ROCKWOOL, ROCKSATE DUO PLUS, doble densidad (120 y 70 kg/m3), 120x60x20cm/espesor, resistencia térmica 5,70 (m²K)/W

- Propiedad del archivo: CONSTRUNARIO
- Formato: FIEBDC-3/2012
- Programa: Construnario Versión 3.51
- Fecha de los precios: 17/01/2024
- Divisa: EUR

**RW341161** m2 Panel rígido lana de roca ROCKWOOL, ROCKSATE DUO PLUS, doble densidad (120 y 70 kg/m3), 120x60x20cm/espesor, resistencia térmica 5,70 (m²K)/W
Precio: 99.75
Panel rígido lana de roca ROCKWOOL, ROCKSATE DUO PLUS, doble densidad (120 y 70 kg/m3), 120x60x20cm/espesor, resistencia térmica 5,70 (m²K)/W Conductividad térmica 0,035W/(mK), Euroclase de reacción al fuego A1 conforme a la norma EN13501-1 y resistencia a la humedad de hasta el 100%. Resistencia al paso del vapor de agua µ = 1. Resistencia a la compresión 10 %, 15 kPa. Resistencia a la carga puntual 200N. Resistencia a la tracción perpendicular a las caras 7,5 KPa. Específico para fachadas con sistemas de aislamiento térmico por el exterior (SATE). La capa exterior de alta densidad (marcada con dos líneas), asegura una adherencia óptima del revoco y mejora el comportamiento mecánico. La capa interior de densidad inferior optimiza las prestaciones térmicas del panel y permite la máxima adaptación al soporte. Aislamiento para sistemas compuestos de aislamiento térmico por el exterior (SATE) en fachadas. Para obra nueva y rehabilitación. Excelente rendimiento térmico; gracias a su conductividad térmica. Ideal para edificios de altas prestaciones energéticas. Fácil y rápida instalación. Excelente adaptabilidad al soporte. Optimas prestaciones acústicas. Panel rígido de lana de roca ROCKWOOL, referencia 341161, de doble densidad (120 y 70 kg/m3) no revestido, ROCKSATE DUO PLUS, según UNE-EN 13162, de dimensiones 120 x 60 x 20 cm de espesor, resistencia térmica 5,70 (m²K)/W
