# Panel de lana de roca Conlit Alu de Rockwool. 120x100x90 cm

- Propiedad del archivo: CONSTRUNARIO
- Formato: FIEBDC-3/2012
- Programa: Construnario Versión 3.51
- Fecha de los precios: 17/01/2024
- Divisa: EUR

**RW304366** m2 Panel de lana de roca Conlit Alu de Rockwool. 120x100x90 cm
Precio: 121.76
El Sistema Conlit MC 60-90 es una Franja Cortafuego ideada para fachada ligera Muro Cortina con una resistencia EI 60-90. Está conformado por un panel de lana de roca ROCKWOOL Conlit Alu con un espesor de 90mm y 180 Kg/m3 de densidad, y una serie de elementos de sujeción que lo convierten en un sistema bastante rápido y sencillo de instalar. La lana de roca ROCKWOOL, es un material incombustible A1, con un punto de fusión superior a los 1.000ºC que no produce humo, gotas inflamables ni gases tóxicos. Descripción solución constructiva: Taco metálico para hormigón 8 x 45mm Escuadra Conlit MC de acero galvanizado, formato 200 x 70 x 100 x 3mm, cada 400mm Forjado hormigón, según proyecto. Panel de lana de roca Conlit Alu 1200 x 1000 x 90mm Tornillo Conlit ACR 85 de acero, longitud 85mm Escuadra Conlit MC inferior de acero galvanizado, formato 300 x 200 x 100 x 3mm, cada 400mm Estructura muro cortina Espada Conlit MC fijada con remache de acero Conlit MC instalado mediante golpe de martillo. Distancia máxima entre espadas 400mm Tira panel de lana de roca ROCKWOOL Conlit Alu formato 200 x 90mm. Relleno de hueco con panel de lana de roca Conlit Alu. Vidrio exterior fachada. Aplicación: Para cuando las fachadas están separadas del forjado y necesitan de sellado con el objetivo de limitar el riesgo de propagación exterior vertical del paso del fuego y humos de una planta a otra Firestop strips, curtain wall, fire protection, facade, FP. Franja cortafuego, muro cortina, fachada panel. Sistema Conlit MC 60-90. Conlit Alu Ventajas Reducción en más de un 30% del tiempo de instalación. Aislamiento térmico y acústico incorporado. Garantiza la interrupción del paso de humos y de ruidos al pasar de forma continua por delante de los forjados. Elimina puentes térmicos. Mejora la transmitancia térmica del sistema. Evita la transmisión de ruidos a través de los elementos estructurales.
