# Panel semirrígido no revestido lana de roca volcánica Rockbardage de ROCKWOOL. 135x50x13. Resistencia térmica: 3,90 m2 K/W

- Propiedad del archivo: CONSTRUNARIO
- Formato: FIEBDC-3/2012
- Programa: Construnario Versión 3.51
- Fecha de los precios: 17/01/2024
- Divisa: EUR

**RW314127** u Panel semirrígido no revestido lana de roca volcánica Rockbardage de ROCKWOOL. 135x50x13. Resistencia térmica: 3,90 m2 K/W
Precio: 45.02
Panel semirrígido no revestido lana de roca volcánica Rockbardage de ROCKWOOL. 135x50x13. Resistencia térmica: 3,90 m2 K/W Área de aplicación Fachadas Revestimiento Sin revestimiento Densidad 50 kg/m3 / EN1602 Estabilidad dimensional DS (70,90) / EN 1604 Tolerancia de espesor T5 / EN 823 Reacción al fuego A1 / EN 13501.1 Conductividad térmica 0.034 / EN 12667 Resistividad al flujo de aire AFr > 15 kPa·s/m2 / EN 29053 Absorción de agua a largo plazo WL(P) ( < 3,0 kg/m2) / EN 12087 Absorción de agua a corto plazo WS ( < 1,0 kg/m2) / EN 1609 Transmisión de vapor de agua MU1 (µ = 1) / EN 12086 Panel semirrígido no revestido de lana de roca volcánica Rockbardage (no revestido), solape derecho, referencia 314127 de ROCKWOOL. Medidas: 135x50x13. Resistencia térmica: 3,90 m2 K/W Tiene una ranura de 10 mm que permite su correcta adaptación a la bandeja de solape derecho. Rotura de puente térmico: 40 mm Aplicación Altas prestaciones de aislamiento térmico y acústico en cerramientos verticales de acero para edificios industrializados, para fachadas con bandejas metálicas de solape derecho. Ventajas Prestaciones térmicas y acústicas superiores. Propiedades técnicas Prestaciones superiores térmicas y acústicas. Encaje y acabado perfecto del producto instalado. Acabado estético del revestimiento. Rapidez de instalación. Reacción al fuego A1, incombustible.
