# Panel semirrígido lana de roca ROCKWOOL, Panel 231.652, densidad nominal 70 kg/m3, 120 x 60 x 6 cm de espesor

- Propiedad del archivo: CONSTRUNARIO
- Formato: FIEBDC-3/2012
- Programa: Construnario Versión 3.51
- Fecha de los precios: 17/01/2024
- Divisa: EUR

**RW316712** m2 Panel semirrígido lana de roca ROCKWOOL, Panel 231.652, densidad nominal 70 kg/m3, 120 x 60 x 6 cm de espesor
Precio: 31.87
Panel semirrígido lana de roca ROCKWOOL, Panel 231.652, densidad nominal 70 kg/m3, 120 x 60 x 6 cm de espesor Conductividad térmica …… W/(mK) en temperatura …. ºC, temperatura máxima de trabajo 200ºC, Euroclase de reacción al fuego A1 conforme a la norma EN13501-1 y resistencia a la humedad de hasta el 100%. Aislamiento térmico y acústico de máquinas ruidosas, pantallas, techos acústicos, silenciadores y conducto de ventilación. Buen rendimiento térmico y gran resistencia a la humedad. Panel semirrígido de lana de roca ROCKWOOL, referencia 316712, de densidad nominal 70 kg/m3, revestido por una cara por el velo mineral negro, Panel 231.652, según UNE-EN 13162, de dimensiones 120 x 60 x 6 cm de espesor Aplicación: Aislamiento térmico y acústico de máquinas ruidosas, pantallas y techos acústicos, conductos de ventilación, silenciadores. Ventajas: Buen rendimiento térmico y gran resistencia a la humedad. - Densidad nominal 70 kg/m3 - Euroclase A1 Cantidad mínima: 22 palets. Estos paneles se suministran también en acabado natural blanco con las mismas dimensiones y precios con las referencias: - 211.654 - Densidad 40 Kg/m3. Pedido mínimo de 5 Toneladas. - 221.654 - Densidad 55 Kg/m3. Pedido mínimo de 5 Toneladas. - 231.654 - Densidad 70 Kg/m3. Pedido mínimo de 5 Toneladas.
