# Panel rígido lana de roca volcánica de alta densidad ROCKWOOL, Rocksupport Energy, 120x100x5cm, resistencia térmica 1,25 (m²K)/W

- Propiedad del archivo: CONSTRUNARIO
- Formato: FIEBDC-3/2012
- Programa: Construnario Versión 3.51
- Fecha de los precios: 17/01/2024
- Divisa: EUR

**RW321742** m2 Panel rígido lana de roca volcánica de alta densidad ROCKWOOL, Rocksupport Energy, 120x100x5cm, resistencia térmica 1,25 (m²K)/W
Precio: 23.91
Panel rígido lana de roca volcánica de alta densidad ROCKWOOL, Rocksupport Energy, 120x100x5cm, resistencia térmica 1,25 (m²K)/W Área de aplicación Cubiertas Revestimiento Sin revestimiento Densidad 130 kg/m3 / EN1602 Estabilidad dimensional DS (70,90) / EN 1604 Tolerancia de espesor T5 / EN 823 Reacción al fuego A1 / EN 13501.1 Conductividad térmica 0.038 / EN 12667 Absorción de agua a largo plazo WL(P) ( < 3,0 kg/m2) / EN 12087 Absorción de agua a corto plazo WS ( < 1,0 kg/m2) / EN 1609 Water vapour diffusion equivalent air layer thickness MU1 (µ = 1) / EN 12086 Resistencia a la compresión CS (10/Y) 70 (70 KPa) / EN 826 Carga puntual PL (5) 700 (500 N) / EN 12430 Panel rígido de lana de roca volcánica de alta densidad ROCKWOOL, Rocksupport Energy, de dimensiones 120 x 100 x 5 cm de espesor, resistencia térmica 1,25 (m²K)/W Altas prestaciones de aislamiento térmico y acústico en cubiertas ligeras metálicas de mantenimiento alto y con instalaciones fotovoltaicas. Ventajas Muy alta resistencia a las pisadas y al punzonamiento. Clase C (UETAC, MOAT 50), cubiertas que requieran 1 visita mensual para garantizar el mantenimiento de las instalaciones. Seguridad en caso de incendio. Gran mejora en el aislamiento acústico de la solución. Gran capacidad de absorción acústica. Excelente soporte para un acabado con láminas sintéticas. Estabilidad térmica y dimensional. Facilidad y rapidez de instalación. Solo 1 fijación por panel.
