# Panel rígido de lana de roca volcánica de alta densidad ROKWOOL, Rocksupport Energy Multifix, 120x100x5cm, resistencia térmica 1,25 (m²K)/W

- Propiedad del archivo: CONSTRUNARIO
- Formato: FIEBDC-3/2012
- Programa: Construnario Versión 3.51
- Fecha de los precios: 17/01/2024
- Divisa: EUR

**RW322921** m2 Panel rígido de lana de roca volcánica de alta densidad ROKWOOL, Rocksupport Energy Multifix, 120x100x5cm, resistencia térmica 1,25 (m²K)/W
Precio: 31.73
Panel rígido de lana de roca volcánica de alta densidad ROKWOOL, Rocksupport Energy Multifix, 120x100x5cm, resistencia térmica 1,25 (m²K)/W Área de aplicación Cubiertas Revestimiento Con revestimiento Densidad 130 kg/m3 / EN1602 Estabilidad dimensional DS (70,90) / EN 1604 Tolerancia de espesor T5 / EN 823 Reacción al fuego A2-s1 / EN 13501.1 Conductividad térmica 0,039 (espesores 40-75 mm) - 0,038 (espesores 80-200 mm) / EN 12667 Absorción de agua a largo plazo WL(P) ( < 3,0 kg/m2) / EN 12087 Absorción de agua a corto plazo WS ( < 1,0 kg/m2) / EN 1609 Water vapour diffusion equivalent air layer thickness MU1 (µ = 1) / EN 12086 Resistencia a la compresión CS (10/Y) 70 (70 KPa) / EN 826 Carga puntual PL (5) 500 (500 N) / EN 12430 Altas prestaciones de aislamiento térmico y acústico en cubiertas ligeras metálicas de mantenimiento alto y con instalaciones fotovoltaicas. Soporte para láminas impermeabilizantes bituminosas y sintéticas. Ventajas • Muy alta resistencia a las pisadas y al punzonamiento. • Clase C (UETAC, MOAT 50), cubiertas que requieran 1 visita mensual para garantizar el mantenimiento de las instalaciones. • Seguridad en caso de incendio. • Gran mejora en el aislamiento acústico de la solución. • Gran capacidad de absorción acústica. • Excelente soporte para un acabado con láminas sintéticas. • Estabilidad térmica y dimensional. • Facilidad y rapidez de instalación. Solo 1 fijación por panel.
