# Panel de lana de roca semirrígido no revestido ROCKWOOL, Ventorick Energy. Densidad: 65 kg/m3, Resistencia térmica 1,55 (m˛K)/W, dimensiones 135x60x5cm/espesor

- Propiedad del archivo: CONSTRUNARIO
- Formato: FIEBDC-3/2012
- Programa: Construnario Versión 3.51
- Fecha de los precios: 17/01/2024
- Divisa: EUR

**RW332656** m2 Panel de lana de roca semirrígido no revestido ROCKWOOL, Ventorick Energy. Densidad: 65 kg/m3, Resistencia térmica 1,55 (m˛K)/W, dimensiones 135x60x5cm/espesor
Precio: 18.13
Panel de lana de roca semirrígido no revestido ROCKWOOL, Ventorick Energy. Densidad: 65 kg/m3, Resistencia térmica 1,55 (m˛K)/W, dimensiones 135x60x5cm/espesor Conductividad térmica 0,032W/(mK), Euroclase de reacción al fuego A1 conforme a la norma EN13501-1 y resistencia a la humedad de hasta el 100%. Resistencia al paso del vapor de agua µ = 1. Resistividad al flujo de aire > 20 KPa · s/m2. Aislamiento térmico y acústico en fachadas ventiladas para edificios nuevos y rehabilitación. Gran resistencia a la intemperie. Excelente aislamiento térmico y acústico. Excelente reacción al fuego. Gran estabilidad dimensional. Panel semirrígido de lana de roca ROCKWOOL de densidad 65 kg/m3, referencia 332656, no revestido, VENTIROCK ENERGY, de dimensiones 135 x 60 x 5 cm de espesor, resistencia térmica 1,55 (m˛K)/W
