# Panel semirrígido de lana de roca no revestido ROCKWOOL, SONOROCK ECO. Densidad nominal: 30 kg/m3. 135x60x8 espesor. Resitencia térmica: 2,20 (m²K)/W

- Propiedad del archivo: CONSTRUNARIO
- Formato: FIEBDC-3/2012
- Programa: Construnario Versión 3.51
- Fecha de los precios: 17/01/2024
- Divisa: EUR

**RW333363** m2 Panel semirrígido de lana de roca no revestido ROCKWOOL, SONOROCK ECO. Densidad nominal: 30 kg/m3. 135x60x8 espesor. Resitencia térmica: 2,20 (m²K)/W
Precio: 11.53
Panel semirrígido de lana de roca no revestido ROCKWOOL, SONOROCK ECO. Densidad nominal: 30 kg/m3. 135x60x8 espesor. Resitencia térmica: 2,20 (m²K)/W Área de aplicación Forjados y particiones verticales Revestimiento Sin revestimiento Densidad 30 kg/m3 / EN 1602 Estabilidad dimensional DS (70,90) / EN 1604 Tolerancia de espesor T3 / EN 823 Reacción al fuego A1 / EN 13501.1 Conductividad térmica 0.036 / EN 12667 Resistividad al flujo de aire AFr > 5 kPa·s/m2 / EN 29053 Absorción de agua a corto plazo WS <1.0 kg/m2 / EN 1609 Transmisión de vapor de agua MU1 (µ = 1) / EN 12086 Aplicación Gran aislamiento acústico y térmico en particiones interiores verticales, trasdosados interiores y en particiones horizontales sobre falso techo. Ventajas Gran aislamiento acústico y térmico. Seguridad máxima en caso de incendio. Buena manejabilidad y adaptabilidad gracias a su densidad. Propiedades técnicas Facilidad y rapidez de instalación. Declaración Ambiental de Producto. Certificado de bajas emisiones Eurofins Gold. Rockcycle®, servicio de recuperación en obra de residuos de lana de roca y reciclaje de palés.
