# Coquilla de lana de roca recortada a partir de un bloque, Coquilla 880 de ROCKWOOL. Ø interior: 76 mm. Espesor: 80 mm

- Propiedad del archivo: CONSTRUNARIO
- Formato: FIEBDC-3/2012
- Programa: Construnario Versión 3.51
- Fecha de los precios: 17/01/2024
- Divisa: EUR

**RWE-115864** m Coquilla de lana de roca recortada a partir de un bloque, Coquilla 880 de ROCKWOOL. Ø interior: 76 mm. Espesor: 80 mm
Precio: 51.81
Coquilla de lana de roca recortada a partir de un bloque, Coquilla 880 de ROCKWOOL. Ø interior: 76 mm. Espesor: 80 mm Coquilla de lana de roca ROCKWOOL de densidad nominal 100 kg/m3, recortada a partir de un bloque, provistas de un corte longitudinal para facilitar su instalación, COQUILLA 880, según UNE-EN 13162, de longitud 1200 mm, diámetro interior ….. mm y …. mm de espesor, conductividad térmica …… W/(mK) en temperatura …. ºC, temperatura máxima de trabajo 250ºC, Euroclase de reacción al fuego A1L conforme a la norma EN13501-1 y resistencia a la humedad de hasta el 100%. Aislamiento térmico y acústico de tuberías. La coquilla 880 está especialmente concebida para el aislamiento térmico, acústico y para la prevención contra el fuego, en instalaciones de climatización y agua caliente. Coquilla de lana de roca recortadas a partir de un bloque de la gama coquilla 880, referencia 115864 de ROCKWOOL. Ø Diámetro interior de la coquilla: 76 mm. Espesor: 80 mm Aplicación: Aislamiento térmico de tuberías. Ventajas: La Coquilla 880 está especialmente concebida para el aislamiento térmico, acústico y para la prevención contra el fuego, en instalaciones de climatización y agua caliente. - Densidad nominal 100 kg/m3 - Euroclase A1 - Longitud 1,20 m l Cantidad mínima: 1 unidad de embalaje (caja o coquilla embolsada individualmente). En todas las referencias: Palet = 9 cajas (de una misma referencia). Camión completo = 44 palets - Carga: 2 palets coquilla 880 = 1 palet de manta Coquillas partidas en dos mitades.
