# Panel semirrígido lana de roca ROCKWOOL, ROCKBAND, densidad nominal 40 kg/m3, 135x60x5cm/espesor, resistencia térmica 1,40 (m˛K)/W

- Propiedad del archivo: CONSTRUNARIO
- Formato: FIEBDC-3/2012
- Programa: Construnario Versión 3.51
- Fecha de los precios: 17/01/2024
- Divisa: EUR

**RWE-130892** u Panel semirrígido lana de roca ROCKWOOL, ROCKBAND, densidad nominal 40 kg/m3, 135x60x5cm/espesor, resistencia térmica 1,40 (m˛K)/W
Precio: 15.73
Panel semirrígido lana de roca ROCKWOOL, ROCKBAND, densidad nominal 40 kg/m3, 135x60x5cm/espesor, resistencia térmica 1,40 (m˛K)/W Conductividad térmica 0,035 W/(mK), Reacción al fuego A1 conforme a la norma EN13501-1 y resistencia a la humedad de hasta el 100%. Resistencia al paso del vapor de agua µ = 1. Resistividad al flujo de aire > 10 KPa · s/m2. Prestaciones básicas de aislamiento térmico y acústico en cerramientos verticales de acero para edificios industrializados, tanto para bandejas metálicas de solape derecho como de solape simétrico. Panel semirrígido de lana de roca ROCKWOOL, referencia 130892, de densidad nominal 40 kg/m3, no revestido, ROCKBAND, según UNE-EN 13162, de dimensiones 135 x 60 x 5 cm de espesor, resistencia térmica 1,40 (m˛K)/W
