# Escuadra Conlit MC, referencia 111982 de ROCKWOOL

- Propiedad del archivo: CONSTRUNARIO
- Formato: FIEBDC-3/2012
- Programa: Construnario Versión 3.51
- Fecha de los precios: 17/01/2024
- Divisa: EUR

**RWE111982** u Escuadra Conlit MC, referencia 111982 de ROCKWOOL
Precio: 274.93
SISTEMA CONLIT MC - Muro Cortina Descripción: Sistema de Barrera Cortafuego Muro Cortina EI 120 formado por dos paneles Conlit 150 P de 50 mm de espesor y 180 kg/m3 de densidad, con clasificación Euroclase A1 en reacción al fuego, y una serie de elementos de sujección. Aplicación: En el encuentro del muro cortina con el canto del forjado con el objetivo de limitar el riesgo de propagación exterior vertical del paso del fuego y humos de una planta a otra. Ventajas: - Sistema EI 120 con aislamiento térmico y acústico incorporado. - Montaje sencillo y rápido en seco con pocos elementos. - Rotura puente térmico del centro de forjado y perfiles del muro cortina.
