# Coquilla concéntrica de lana de roca Teclit PS 200 de ROCKWOOL. Ø Diámetro interior de la coquilla: 133 mm. Espesor 25 mm

- Propiedad del archivo: CONSTRUNARIO
- Formato: FIEBDC-3/2012
- Programa: Construnario Versión 3.51
- Fecha de los precios: 17/01/2024
- Divisa: EUR

**RWE13325** m Coquilla concéntrica de lana de roca Teclit PS 200 de ROCKWOOL. Ø Diámetro interior de la coquilla: 133 mm. Espesor 25 mm
Precio: 32.26
Coquilla concéntrica de lana de roca revestida de una lámina para vapor de aluminio reforzada de la gama Teclit PS 200 Coquilla de ROCKWOOL. Ø Diámetro interior de la coquilla: 133 mm. Espesor 25 mm Aplicación El aislamiento TECLIT PS 200 de ROCKWOOL es una coquilla adecuada para aislar tuberías de acero, acero inoxidable, cobre y plástico en instalaciones técnicas de edificios. Gracias al alto grado de resistencia a la rotura de la lámina de aluminio exterior, TECLIT PS 200 es perfecto para el aislamiento de instalaciones de refrigeración, climatización y agua fría sanitaria en el marco del Sistema TECLIT. Ventajas Incombustible. Válido para trabajar en instalaciones de climatización de 0ºC a 250ºC. Instalación simple y rápida.
