# Panel rígido lana roca ROCKWOOL, DUROCK 386 BIGPanel, doble densidad (210 y 135 kg/m3), 240x120x7 cm, resistencia térmica 1,80 (m²K)/W

- Propiedad del archivo: CONSTRUNARIO
- Formato: FIEBDC-3/2012
- Programa: Construnario Versión 3.51
- Fecha de los precios: 17/01/2024
- Divisa: EUR

**RWE133368** m2 Panel rígido lana roca ROCKWOOL, DUROCK 386 BIGPanel, doble densidad (210 y 135 kg/m3), 240x120x7 cm, resistencia térmica 1,80 (m²K)/W
Precio: 39.29
Panel rígido lana roca ROCKWOOL, DUROCK 386 BIGPanel, doble densidad (210 y 135 kg/m3), 240x120x7 cm, resistencia térmica 1,80 (m²K)/W Conductividad térmica 0,038W/(mK), Euroclase de reacción al fuego A1 conforme a la norma EN13501-1 y resistencia a la humedad de hasta el 100%. Resistencia al paso del vapor de agua µ = 1. Resistencia a la compresión 10 %, 50 kPa. Resistencia a la carga puntual 550N. Comprensibilidad Clase B según UETAC. Cara superior con mayor dureza que el confiere alta resistencia a pisadas y punzonamiento. Aislamiento térmico y acústico para cubiertas planas ligeras metálicas de mantenimiento medio. ROCKWOOL garantiza durante 25 años las siguientes prestaciones: • Conductividad Térmica, según norma EN 12667 • Estabilidad dimensional, según norma EN 13162 • Producto incombustible, según la norma EN 13501-1 Panel rígido de lana de roca ROCKWOOL, referencia 133368, de doble densidad (210 y 135 kg/m3), DUROCK 386 BIGPanel, según UNE-EN 13162, de dimensiones 240 x 120 x 7 cm de espesor, resistencia térmica 1,80 (m²K)/W Aplicación: Altas prestaciones de aislamiento térmico y acústico en cubiertas ligeras metálicas de medio mantenimiento. Ventajas: La mejor relación coste-efectividad para cubiertas de mantenimiento medio. Clase B (UETAC), cubiertas que requieran 2 visitas anuales. Seguridad en caso de incendio. Alta resistencia a las pisadas y al punzonamiento. Aislamiento acústico de la solución. Gran capacidad de absorción acústica. Excelente soporte para un acabado con láminas sintéticas. Estabilidad térmica y dimensional. Facilidad y rapidez de instalación. Requiere 1 sola ? jación. Densidad nominal: Capa superior 210 kg/m 3 ; Capa inferior 135 kg/m 3 Euroclase A1 Conductividad térmica: 0,038 W/mk
